# Vertiko Living Wall
Leistungsbeschreibung (GAEB DA XML 3.2, DA81)
Projekt: LV Vertiko Living Wall
Währung: EUR
Auftragsnummer: Fassadenbegrünung_LV
Auftraggeber: n/a Ansprechpartner n/a, Telefon n/a, Fax n/a, E-Mail n/a
Erstellt mit: BPS Software, BPS Bau, 21.04.2026

## Fassadenbegrünung_LV LV Vertiko Living Wall

### 00 Statik und Konstruktionsplanung

**00.10 Konstruktionsplanung**
Erarbeiten der  Konstruktionsplanung der Vertiko LivingWALL, einschließlich Be- und Entwässerung im Technikraum und in der Fassadenbegrünung,auf Grundlage der Ausführungsplanung mit Klärung von Details an Übergabe- und Anschlusspunkten und Schnittstellen.
Konfektionierung und Mengenermittlung sämtlicher Bauteile der Vertiko LivingWALL.

Abgrenzung: Die Planung aller Rohrleitungen, Verkabelungen, Kernbohrungen und Abdichtungen zwischen dem Technikraum und der Anlagenwand sind in diesem Angebot nicht enthalten.
Schnittstellen und Gewährleistungsgrenzen entnehmen Sie bitte der beiliegenden Checkliste für Bewässerungstechnik.
Kosten für eine Besichtigung der Baustelle sind in diesem Angebot nicht enthalten und werden separat berechnet.

Erforderliche Plangrundlagen sind vom AG mit Beauftragung als DWG in 2D
zur Verfügung zu stellen: z. B. Aufmaßpläne, Grundrisse, Ansichten,
Schnitte, Wandaufbauten.

Übergabepunkte und Schnittstellen angrenzender Gewerke sind
frühzeitig abzustimmen.

Pläne sind innerhalb einer angemessenen Frist (i. d. R. 2 Wochen)
nach Abgabe zu prüfen.
Zusätzliche Planänderungen nach Freigabe sind separat zu vergüten.
Menge: 1,000 psch

**00.20 Statischer Nachweis**
für die Vertiko LivingWALL als vorgehängte hinterlüftete Fassade mit Trägerplatte und Vlies-Substrat-System.
Der Nachweis umfasst Konsolen als Festpunkt oder Gleitpunkt, die Verankerung an einer tragenden Wand (sei es Stahlbeton, Konstruktionsholz oder Schlosserkonstruktion), die Trägerkonstruktion der VHF (Vorgehängte Hinterlüftete Fassade) aus Aluminiumprofilen, die Befestigungsmittel der Trägerprofile an tragender Wand,sowie den Nachweis der Trägerplatte und der Befestigungsmittel Blindniete, einschließlich des Nietenbilds.

Hinweise:
Die Nachweisführung erfolgt gemäß den einschlägigen Normen (z. B. Eurocode, DIN EN 1993, DIN EN 1992) unter Berücksichtigung der vorhandenen Bauwerksstruktur.
Die statische Bemessung umfasst die Verankerung, Auskragung, Tragrohre sowie das Fundament.
Grundlage bilden die Ausführungspläne, die bauseits zur Verfügung gestellt werden.

Bereitstellung eines prüffähigen statischen Nachweises zur Vorlage bei der Bauleitung oder Prüfstatik.
Menge: 1,000 psch

### 01 Baustelleneinrichtung

**01.10 Baustelleneinrichtung**
Leistungsumfang:
Einrichtung und Vorhaltung:
- Bereitstellung aller erforderlichen Geräte (ausgenommen Gerüst und Hubarbeitsbühne)
- Werkzeuge und Hilfsmittel für die fachgerechte Ausführung
- Materialtransport zur Baustelle
- Logis und Auslöse für Montage-Mitarbeiter
- Einrichtung vor Arbeitsbeginn
- Vorhaltung während der gesamten Ausführungszeit
- Räumung nach Arbeitsabschluss
- Gerüst und Hubarbeitsbühne sind nicht im Leistungsumfang enthalten
- Koordination der Gerüststellung mit unserem Montageablauf notwendig
Menge: 1,000 psch

### 02 Living Wall

**02.10 Herstellung und Montage der Unterkonstruktion**
Leistungsumfang:
- Herstellung und Lieferung der Unterkonstruktion aus hochwertigem Aluminium gemäß statischen und konstruktiven Erfordernissen des LivingWALL-Systems.
- Verankerung der Unterkonstruktion in der bestehenden tragenden Wand unter Verwendung von korrosionsbeständigen V4A-Edelstahlankern, einschließlich aller notwendigen Verbindungsmittel.
- Einmessen und Anreißen der Befestigungspunkte gemäß Montageplanung, einschließlich:
- Prüfung der bestehenden Wandoberflächen auf Tragfähigkeit und Beschaffenheit,
- Ermittlung der exakten Achsmaße und Positionen der Befestigungspunkte,
- Bohren der Dübellöcher mit geeigneten Werkzeugen unter Berücksichtigung der statischen Anforderungen.
- Lieferung und fachgerechte Montage von:
- Wandböcken (inkl. Ausgleichsmöglichkeit zur Anpassung an Wandunebenheiten),
- Tragprofilen
- Ausbildung des Wandabstands zwischen Bestandswand und Vorderkante LivingWALL-Konstruktion im Bereich von bis zu XX mm, inklusive aller notwendigen Distanzhalter, Ausgleichselemente und Justagearbeiten zur Sicherstellung einer fluchtgerechten Montageoberfläche.
Besondere Hinweise:
- Die Montage hat lot- und fluchtgerecht entsprechend den Toleranzen der DIN 18202 zu erfolgen.
- Sämtliche Schnitt-, Bohr- und Montagearbeiten sind staubarm und erschütterungsarm auszuführen.
- Alle Materialien sind auf der Baustelle sachgemäß zu lagern und gegen Witterungseinflüsse zu schützen.
- Anfallender Bauschutt und Verpackungsmaterialien sind nach den gesetzlichen Vorgaben zu entsorgen.
Vollständig montierte, tragfähige und montagefertige Aluminium-Unterkonstruktion zur Aufnahme des LivingWALL-Systems mit definiertem Wandabstand.
Menge: 22,750 m²

**02.20 Grundplatte für Begrünungssystem**
Leistungsumfang:
- Lieferung und fachgerechte Montage einer Aluminium-Verbundplatte vom Typ Alucobond® A2, Dicke 4 mm, mit nicht brennbarem, mineralisch gefülltem Kern, Hersteller: 3A Composites.
- Das Material erfüllt die Anforderungen der Brandschutzklasse A2-s1, d0 gemäß DIN EN 13501-1 und ist für den Einsatz im Bereich hinterlüfteter Fassaden sowie für vertikale Begrünungssysteme geeignet.
- Zuschneiden, Einpassen und Befestigen der Alucobond®-Platten gemäß den technischen Vorgaben des Herstellers sowie der Detailplanung des Begrünungssystems.
- Abdichten aller Stoß- und Anschlussfugen mit dauerhaft UV- und witterungsbeständigen Dichtstoffen oder Profilen zur sicheren Vermeidung von Feuchtigkeitseintrag in die Unterkonstruktion oder hinter die Platte.
- Montage erfolgt eben, fluchtgerecht und spannungsfrei auf vorbereiteter Unterkonstruktion.
- Befestigung gemäß Systemvorgaben unter Berücksichtigung der thermischen Längenausdehnung sowie ggf. notwendiger Hinterlüftung.
- Alle Schnittkanten und Aussparungen sind entgratet und entsprechend dem Korrosionsschutz zu behandeln.
- Montage- und Abdichtungsarbeiten sind staub- und spannungsarm auszuführen, mit besonderem Augenmerk auf saubere, optisch einwandfreie Übergänge.
Vollständig montierte, witterungsgeschützte und brandschutztechnisch konforme Aluminium-Verbund-Grundplatte (Alucobond® A2, 4 mm) zur sicheren Aufnahme des Begrünungssystems.
Menge: 22,750 m²

**02.30 Herstellung der LivingWALL FireProtect**
*** Bedarfsposition ohne GB
im Rahmen einer Vor-Ort-Montage auf vorbereiteter Trag- bzw. Unterkonstruktion. Die Ausführung erfolgt gemäß den technischen Vorgaben des Herstellers sowie unter Berücksichtigung erhöhter Brandschutzanforderungen.

Der Wandaufbau umfasst folgende funktionale Schichten:

1. Mehrlagiger Isoglas-Vlies-Aufbau (FireProtect-Lage):
- Verwendung von UV- und witterungsbeständigen Glasfasertextilien mit hoher Kapillarwirkung, Reißfestigkeit und nicht brennbaren Eigenschaften (z. B. Klasse A2 nach DIN EN 13501-1).
- Systemkonforme, überlappende Montage mit mechanischer oder systemischer Befestigung.
- Sicherstellung eines durchdringungsfreien, strukturell stabilen Wandaufbaus zur Aufnahme von Substrat und Bewässerung.
2. Substratfüllung:
- Einbringen von Vertiko®-Substrat oder gleichwertigem, zertifiziertem Spezialsubstrat für vertikale Begrünungssysteme.
- Integrierte Verarbeitung innerhalb des Vlieses bzw. in vorkonfektionierten Pflanztaschen oder Kammern.
- Einhaltung aller Substratvorgaben hinsichtlich:
- Korngrößenverteilung,
- Wasserhaltevermögen,
- pH-Wert (pflanzengerecht),
- Luftkapazität,
- Nährstoffprofil.
3. Abdeckvlies:
- Aufbringen eines dekorativen und erosionshemmenden Abdeckvlieses aus Polypropylen (PP),
- Farbe: grün changierend,
- UV-beständig,
- zum Schutz des Substrats und zur optischen Gestaltung der bepflanzbaren Fläche.
4. Bewässerungssystem:
- Einbau eines Tropf-Bewässerungssystems mit
- gleichmäßiger Wasserverteilung,
- Tropfrohr mit einem Tropfabstand von 15 cm,
- Integration in die Vliesstruktur oder Auflage auf der Oberfläche je nach Systemkonzept.
- Einbindung in das zentrale Bewässerungssystem, einschließlich aller erforderlichen Übergänge und Anschlüsse.
5. Befestigungs- und Verbindungselemente:
- Alle metallischen Verbindungen und Befestigungen bestehen aus nicht rostendem Edelstahl (V2A oder V4A).
- Lieferung und fachgerechte Montage gemäß technischer und statischer Vorgaben.
Besondere Anforderungen:
- Es sind ausschließlich systemgeprüfte, nicht brennbare bzw. brandschutzkonforme Materialien einzusetzen.
- Lot- und fluchtgerechte Montage unter Beachtung der Toleranzen gemäß DIN 18202.
- Besondere Sorgfalt ist bei der Verlegung der Bewässerungseinheiten sowie bei Übergängen zu angrenzenden Bauteilen (z. B. Fenster, Türen, Attiken, Dehnfugen) erforderlich. Gegebenenfalls sind Anschlussprofile, Brandschutzbänder oder Dichtsysteme zu integrieren.
- Feuchtebeanspruchung, UV-Strahlung und mechanische Belastung sind bei der Materialauswahl und Verarbeitung zu berücksichtigen.
- Die fertige Fläche muss sofort bepflanzbar, bewässerbar und voll funktionsfähig im Hinblick auf Strukturstabilität, Durchwurzelbarkeit und Langlebigkeit sein.
Leistungsziel:
Vollständig montiertes, brandschutzoptimiertes Begrünungssystem LivingWALL FireProtect, mehrlagig aufgebaut, dauerhaft witterungsbeständig, funktionsfähig vorbereitet für die Bepflanzung und dauerhaft integrierte Tropfbewässerung.
Menge: 22,750 m2

**02.40 Herstellung der LivingWALL**
Leistungsumfang:
- Herstellung der LivingWALL in Vor-Ort-Montage auf vorbereiteter Trag- bzw. Unterkonstruktion gemäß Systemaufbau und Herstellervorgaben.
- Der Aufbau erfolgt in mehreren funktionalen Lagen, bestehend aus:
- Mehrlagiger Geotextilvlies-Aufbau als Pflanzenaufnahme- und Wasserspeicherschicht:
- Verwendung geeigneter, UV- und witterungsbeständiger Geotextilmaterialien mit ausreichender Kapillarwirkung und Reißfestigkeit.
- Lagenweise Montage mit systemkonformer Überlappung, Befestigung und Durchdringungsschutz.
- Einbringen von Vertiko®-Substrat oder gleichwertigem Spezialsubstrat für vertikale Pflanzsysteme:
- Integrierte Verarbeitung innerhalb der Vliesstruktur oder in entsprechend vorbereiteten Taschen / Kammern.
- Substratfüllung gemäß den Vorgaben des Herstellers (Korngröße, Wasserhaltevermögen, pH-Wert, Nährstoffprofil).
- Abdeckung mit einem dekorativen und schützenden Abdeckvlies aus Polypropylen (PP),
- Farbe: grün changierend,
- UV-beständig, zur optischen Angleichung und zum Erosionsschutz der bepflanzbaren Fläche.
- Einbau des Bewässerungssystems bestehend aus:
- Wassersparendem Tropfrohr mit einem Tropferabstand von 15 cm,
- Einbindung in das übergeordnete Bewässerungssystem,
- Montage in oder auf der Vliesstruktur zur gleichmäßigen Wasserversorgung der gesamten Wandfläche.
- Alle Verbindungselemente und Befestigungsmittel aus nicht rostendem Stahl (V2A oder V4A) sind zu liefern und fachgerecht zu montieren.
- Es sind ausschließlich systemgeprüfte Materialien zu verwenden, die für dauerhafte Feuchtebeanspruchung, Bewuchs und UV-Belastung im Außenbereich geeignet sind.
- Alle Montageschritte sind lot- und fluchtgerecht, mit besonderer Sorgfalt hinsichtlich der Bewässerungsführung und statischen Sicherheit auszuführen.
- Übergänge zu angrenzenden Bauteilen (z. B. Fenster, Attiken, Fassadenöffnungen) sind sorgfältig auszuführen und ggf. mit ergänzenden Anschlussprofilen oder Dichtbändern zu versehen.
- Die fertige Fläche muss unmittelbar bepflanzbar und voll funktionsfähig im Hinblick auf Wasserrückhaltung, Durchwurzelbarkeit und strukturelle Stabilität sein.
Leistungsziel:
 Vollständig montiertes, mehrlagiges Begrünungssystem (Living-Wall) in vertikaler Ausführung, funktionsfähig vorbereitet für die Begrünung mit dauerhaft installierter Bewässerungsinfrastruktur.
Menge: 22,750 m²

**02.50 Rinne und Rahmen – Entwässerung und Randeinfassung für LivingWALL**
Leistungsumfang:
1. Entwässerungsrinne mit Ablauf:
- Lieferung und Montage einer umlaufenden Entwässerungsrinne mit integriertem Ablauf als Bestandteil des LivingWALL-Systems.
- Ausführung der Rinne in Aluminium, Profilabmessungen 80/60/40 mm, mit:
- fest angeschweißtem Entwässerungsstutzen Ø 50 mm,
- wahlweise nach unten oder nach hinten ausgerichtet, je nach baulicher Vorgabe.
- Die Rinne ist wasserdicht umlaufend zu montieren, mit besonderem Augenmerk auf:
- den Anschluss an angrenzende Bauteile (z. B. Fassadenplatten, Unterkonstruktion, Wandanschlüsse),
- die sichere Ableitung des anfallenden Tropf- und Niederschlagswassers.
- Oberfläche der Rinne: pulverbeschichtet im Farbton RAL 7016 (Anthrazitgrau, matt), witterungs- und UV-beständig.
2. Rahmenprofil / Randeinfassung (seitlich und oben):
- Lieferung und Montage einer Randeinfassung aus gekantetem Aluminium-Walzblech, zur Ausbildung der äußeren Einfassung der LivingWALL-Flächen.
- Einsatzbereiche:
- Als Abschlusselement der LivingWALL an der Oberkante und den Seiten,
- Als seitliche Einfassung entlang von Fenstern, Türen, Attiken oder angrenzenden Bauteilen,
- Seitenteile fungieren gleichzeitig als Wasserleitprofil, um herablaufendes Wasser gezielt zur Rinne zu führen.
- Technische Ausführung:
- Material: Aluminium-Walzblech, Legierung AlMgSi0.5, Stärke 2 mm
- Profilabmessungen: gekantet 80/60/40 mm
- Ecken: geschweißt, Schweißnähte fachgerecht geschliffen und oberflächenbündig ausgeführt
- Oberfläche: pulverbeschichtet in RAL 7016 (Anthrazitgrau, matt)
Besondere Anforderungen:
- Alle Bauteile sind maßgenau vorzufertigen oder auf der Baustelle passgenau anzupassen, um eine exakte Linienführung sowie eine homogene Optik zu gewährleisten.
- Die Montage erfolgt flucht- und lotgerecht, mit verdeckten oder formschlüssigen Befestigungen – sofern konstruktiv möglich.
- Übergänge zur Fassadenfläche und zur Begrünung sind dauerhaft witterungsbeständig abzudichten, um Hinterläufigkeit und Korrosionsschäden zu vermeiden.
- Die Verbindung von Rinne und seitlichem Rahmen hat so zu erfolgen, dass eine gezielte Wasserführung und schadfreie Entwässerung gewährleistet ist.
Leistungsziel:
Funktionale und optisch hochwertige Rinnen- und Rahmenkonstruktion zur Einfassung der LivingWALL, inklusive definierter Wasserableitung, dauerhaft witterungsbeständig, systemkompatibel und in brandschutzgerechter Ausführung gemäß Projektanforderung.
Menge: 20,000 lfdm

**02.60 Verkleidung des Hinterlüftungsraums mit Aluminium-Lüftungswinkeln**
Leistungsumfang:
- Lieferung und fachgerechte Montage von Lüftungswinkeln aus Aluminium zur Verkleidung und Teilabdeckung des Hinterlüftungsraums hinter dem LivingWALL-System.
- Ziel ist der Schutz vor Grobverschmutzung, Tierbefall und direkter Sicht, unter gleichzeitiger Sicherstellung der erforderlichen Luftzirkulation zur dauerhaften Funktion der Hinterlüftung.
- Technische Ausführung:
- Material: Aluminium, korrosionsbeständig, wetterfest
- Profiltyp: gelochter oder offener Lüftungswinkel, systemkompatibel
- Abmessung: Länge L = 2500 mm je Element (ggf. mit Stoßüberlappung oder formschlüssiger Verbindung)
- Oberfläche: pulverbeschichtet in RAL 9011 (Graphitschwarz), matt
- Kantungen und Schnitte: gratfrei, saubere sichtseitige Ausführung
- Befestigung: verdeckt oder mit Edelstahlschrauben, lot- und fluchtgerecht
Besondere Anforderungen:
- Die Ausführung hat gleichmäßig und passgenau zu erfolgen, angepasst an bauliche Gegebenheiten wie Wandversprünge, Fensterlaibungen oder Systemanschlüsse.
- Es ist darauf zu achten, dass die Lüftungswinkel die Funktion der Hinterlüftung nicht beeinträchtigen (ausreichender Luftquerschnitt, Mindestabstand zur Wand).
- Übergänge und Eckausbildungen sind mit gehrungsgeschweißten oder überlappten Elementen auszubilden, sodass ein einheitliches Erscheinungsbild entsteht.
Leistungsziel:
Dauerhaft korrosionsgeschützte, optisch saubere und funktionsgerechte Verkleidung des Hinterlüftungsraums zur Kombination mit der vertikalen Begrünung, mit optimierter Luftzirkulation und widerstandsfähiger Oberfläche in RAL 9011 matt.
Menge: 20,000 lfm

**02.70 Brandschott – Abschottung des Hinterlüftungsraums**
*** Bedarfsposition ohne GB
Leistungsumfang:
- Lieferung und fachgerechte Montage eines Brandschotts zur Unterbrechung des Hinterlüftungsraums entsprechend den brandschutztechnischen Anforderungen (z. B. zur Verhinderung vertikaler Brandweiterleitung bei Fassadenkonstruktionen).
- Ausführung durch Montage eines Winkels aus feuerverzinktem Stahl, zur form- und kraftschlüssigen Anbindung an die Unterkonstruktion bzw. angrenzende Bauteile.
- Technische Ausführung:
- Profilabmessung: 50 × 3 × 1,5 mm
- Material: Stahl, feuerverzinkt gemäß DIN EN ISO 1461, zur Sicherstellung des Korrosionsschutzes
- Montage inkl. aller Befestigungsmittel, z. B. zugelassene Schrauben, Dübel oder Nieten aus nicht brennbarem Material
- Befestigung an statisch geeigneten Bereichen, fluchtgerecht und dauerhaft formstabil
Besondere Anforderungen:
- Die Brandschotts sind gemäß den geltenden Brandschutzvorgaben (z. B. DIN 4102 oder DIN EN 13501-2) auszuführen und müssen eine wirksame Brandweiterleitung im Hinterlüftungsraum verhindern.
- Die Lage und Anzahl der Brandschotts ist mit der Fachplanung und ggf. mit dem Brandschutzkonzept des Projekts abzustimmen (z. B. max. vertikaler Abstand 2,50 m gemäß Musterbauordnung / MBO).
- Anschluss an angrenzende Materialien (z. B. Aluminium-Unterkonstruktion, Fassadenelemente) erfolgt unter Berücksichtigung unterschiedlicher Wärmeausdehnungen und Materialübergänge.
Leistungsziel:
Sicher und dauerhaft montierte, korrosionsgeschützte Brandschutzabschottung im Bereich der hinterlüfteten Konstruktion, zur brandschutztechnischen Trennung von Fassadenabschnitten gemäß den geltenden bauordnungsrechtlichen Anforderungen.
Menge: 1,000 m

**02.80 Pflanzung LivingWALL – Lieferung und Einpflanzung von Vegetationselementen**
Leistungsumfang:
- Lieferung und fachgerechte Pflanzung der Begrünungselemente gemäß dem abgestimmten Pflanzplan und der Pflanzenliste, inklusive aller notwendigen Vorbereitungs-, Anpassungs- und Pflegearbeiten.
- Die Lieferung umfasst robuste, für vertikale Begrünung geeignete Pflanzenarten in gesunder, pflanzfertiger Qualität.
- Pflanzdichte: ca. 25 Pflanzen pro m².
Pflanztechnik und Ausführung:
- Falls die Pflanzen nicht im Vertiko®-Substrat vorgezogen sind, ist wie folgt vorzugehen:
- Wurzelbereich sorgfältig ausspülen, um verbliebenes Kultursubstrat (z. B. Torf, Kokos, Containererde) zu entfernen und die Umstellung auf das spezielle Vertiko-Substrat zu ermöglichen.
- Entsorgung des entfernten Substrats gemäß den geltenden Umweltvorgaben (sortenrein und sachgerecht).
- Öffnen des Abdeckvlieses (z. B. durch sauberes Einschlitzen) an den vorgesehenen Pflanzpositionen laut Pflanzplan.
- Einsetzen der Pflanze in das vorbereitete Substratbett innerhalb des Vliesaufbaus; Wurzeln vollständig einbringen, dabei eine gute Durchwurzelung in das bestehende Substrat ermöglichen.
- Fixierung der Pflanze mittels systemkonformer Befestigungsmittel, um ein sicheres Anwachsen und Halt in der Vertikalen zu gewährleisten.
Besondere Hinweise:
- Die Auswahl und Anlieferung der Pflanzen hat unter Berücksichtigung der Standortbedingungen (z. B. Sonnen-/Schattenlage, Wind, Mikroklima) sowie der Pflanzenverfügbarkeit in der Vegetationsperiode zu erfolgen.
- Der Liefer- und Pflanzzeitraum ist witterungsabhängig und liegt in der Regel zwischen März und Oktober. Außerhalb dieser Periode ist keine Bepflanzung vorgesehen, sofern nicht ausdrücklich anders vereinbart.
- Bei Lieferengpässen oder witterungsbedingten Verzögerungen ist die Ausführung in Abstimmung mit dem Bauherrn bzw. der Bauleitung zu verschieben.
Leistungsziel:
Fachgerecht bepflanzte LivingWALL-Fläche mit ca. 25 Pflanzen/m², gleichmäßig verteilt, sicher fixiert, mit vollständigem Wurzelkontakt im Substrat, wachstumsfähig und bereit zur Etablierung im System – gemäß Vorgaben des Pflanzplans und des eingesetzten Begrünungssystems.
Menge: 22,750 m2

### 03 Bewässerungstechnik

**03.10 Lieferung und Installation der Bewässerungstechnik Vertiko**
Leistungsumfang:
Lieferung, betriebsfertige Installation und Inbetriebnahme einer kompletten, systemkompatiblen Bewässerungstechnik für das Vertiko®-Begrünungssystem, inklusive Steuerung, Düngerzufuhr, Wassertrennung und Sicherheitsfunktionen gemäß DIN-Vorgaben. Die Anlage gewährleistet eine vollautomatisierte, präzise Bewässerung und Düngung in mehreren Kreisläufen, mit zentraler Fernsteuerung und Monitoringsystem.

Systemkomponenten:
1. Kommunikation und Steuerung
2. Webbasierte Steuerungseinheit, fernwartungsfähig, steuerbar via Smartphone oder Tablet
3. Spannungsversorgung: 24 V AC
4. Mobilfunk-Router zur Datenverbindung und Online-Zugriff
5. Online-Warneinrichtungen für:
6. Stromausfall
7. Netzverlust
8. Kein Durchfluss
9. Düngedosierung:
10. Elektrische Injektionspumpe zur präzisen Dosierung von Flüssigdünger
11. Wasserzähler zur Steuerung der Dosiermenge (mengenproportional)
12. Stammlösungsbehälter, Volumen 20 Liter, zur Bevorratung der Düngerlösung
13. Filtration und Sicherheit:
14. Siebscheibenfilter ¾" AG, 130 Mikron
15. Manometer zur Drucküberwachung
16. Pumpenstartrelais zur automatisierten Steuerung der Hochdruckpumpe
17. Frostsensor zur Temperaturüberwachung
18. Automatischer Winterbetrieb: Systemspülung und -entleerung (Druckluftentleerung gegen Aufpreis erhältlich)
19. Wassertrennung gemäß DIN EN 1717:
20. Vorlaufbehälter mit freiem Auslauf, ausgestattet mit:
21. Nachspeiseeinrichtung, Anschluss ½“ AG
22. Anschlussmuffe für Notüberlauf DN 50 / HT 50
23. Niveauschalter bei Niedrigwasserstand (Trockenlaufschutz)
24. Hochdruckpumpe (Tauchpumpe)
25. Bewässerungskreise:
26. 6 Magnetventile, steuerbar über die zentrale Einheit – Anzahl entspricht den erforderlichen Bewässerungskreisen, abhängig von Wandgröße und Pflanzung.
Besondere Anforderungen:
1. Die gesamte Bewässerungstechnik ist systemkompatibel mit Vertiko®-Wänden und für dauerhaften Einsatz konzipiert.
2. Schnittstellen für Verrohrung, elektrische Anschlüsse sowie Anbindung an das lokale Wassernetz und Stromversorgung sind gemäß Herstellerangaben bauseits herzustellen.
3. Die Montage erfolgt vor Ort in Abstimmung mit Bauleitung und gemäß den geltenden technischen Normen (insb. DIN EN 1717, VDE-Vorschriften).
Leistungsziel:
Voll funktionsfähige, ferngesteuerte, automatisierte Bewässerungsanlage mit Düngeeinheit zur Versorgung des Vertiko® LivingWALL-Systems – einschließlich aller sicherheitsrelevanten Komponenten, Überwachungseinrichtungen und Steuerungseinheiten für einen nachhaltigen und wartungsarmen Betrieb.
Menge: 1,000 Stüc

### 04 Übergabe und Dokumentation

**04.10 Inbetriebnahme der Anlage**
Inbetriebnahme der Anlage. Sämtliche Leitungen auf Dichtigkeit, bzw. Tropfrohre auf Funktion überprüfen. Alle technischen Einrichtungen, insbesondere bewegliche Teile auf Funktion und reibungslosen, einwandfreien Betrieb überprüfen. Gleichmäßige Durchfeuchtung der Vegetationsflächen überprüfen. Niederschrift des 1. Prüfprotokolls ins Wartungsbuch
Menge: 1,000 psch

**04.20 Dokumentation der gesamten Anlage**
Dokumentation der gesamten Anlage auf digitalem Datenträger.
Die Dokumentation muss Folgendes beinhalten:
- Systembeschreibung
- Systemkomponenten
- Hinweise auf Pflege und Nachpflanzung
- Hinweise auf die Wartung, Inspektion und deren Intervalle
- Übersicht- und Konstruktionszeichnungen
- Revisionszeichnungen
- Bedienungsanleitungen
- Datenblätter
- Verzeichnis aller technischen Komponenten
- Pflanzplan
- Pflanzenliste mit Stückzahlen
Menge: 1,000 psch

**04.30 Übergabe und Einweisung der Anlage**
*** Bedarfsposition ohne GB
Übergabe und Einweisung der Anlage an Bauherren oder Betreiber mit Erklären der technischen Besonderheiten und Übergabe der Dokumentation und Pflege- und Wartungsanweisungen.
Menge: 1,000 psch
